# Muster-Leistungsbeschreibung
Leistungsbeschreibung (GAEB 90, DA81)
Währung: EUR

## Flächenabdichtung in der Bausubstanz
Datum: 10.12.25

### Titel 00001 Allgemeine Vorbemerkungen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Acrylatgel-Injektion

Für eine erfolgreiche Schleierinjektion sind
umfangreiche Kenntnisse über den direkt am Bauwerk
anstehenden
Baugrund (Korngrößenverteilung, Durchlässigkeit,
Porengehalt des Bodens, Aufschüttung mit Bauschutt
o.ä.)
erforderlich. Weitere Parameter sind evtl. vorhandene
Drainageleitungen sowie noch vorhandene
Schutzschichten alter Abdichtungen. Injektionsarbeiten
im Baugrund sind nach WHG bei der unteren
Wasserbehörde anzeigepflichtig.

Der Materialverbrauch bei der Schleierinjektion ist in
hohem Maß abhängig von den Bodenverhältnissen des
angrenzenden Erdreiches. Zuverlässige
Verbrauchsangaben sind daher nur durch eine
Baugrunduntersuchung oder durch das Anlegen von
Probeflächen möglich.

Flächen (Bauteile, Bodenbeläge, Einrichtungen,
Fenster, Türen, Maschinen u. Fahrzeuge etc.) in
Gebäuden im Bereich der auszuführenden
Injektionsarbeiten, ggf. mittels Randabklebung oder
-befestigung, abdecken und vor Verschmutzung schützen.
Vorhalten aller erforderlichen Materialien.

Bei Bedarf: Musterfläche anlegen.

*Hinweis*
Hinweise zur Acrylatgel-Injektion in Bauteilen

Allgemeine Hinweise
Um innerhalb einer Bausubstanz zusammenhängende
Abdichtungsebenen zu erzielen, muss das Bauteil eine
ausreichende Dicke und Porigkeit aufweisen.

### Titel 00002 Flächenabdichtung in der Bausubstanz mit Acrylatgel

**00002.0001 Bohrlöcher im Bauteil herstellen**
Bohrlöcher mit Bohrlochdurchmesser 18 mm von innen
horizontal in einer Tiefe von ca. ≤ der Bauteilstärke
bohren. Die untere Bohrlochreihe ist mit einem
Neigungswinkel von 30 - 45° schräg nach unten zum
äußeren Sohlen-Wandanschluß anzulegen.

Die Anordnung der Bohrlöcher und die Abstände der
Bohrlöcher bzw. Bohrreihen sind objektspezifisch nach
der jeweiligen Art der Konstruktion und verwendeten
Baustoffe festzulegen. In der Regel liegen diese
Abstände zwischen 15 und 25 cm.

Die Anordnung der Bohrlöcher ist gemäß der
Fachplanung und der Baugrundgutachten zu erstellen.

Bauteil: '???.'
Mauerwerksart: '???.'
Bauteildicke d: '???.'

Raster
15 x 15 cm
20 x 20 cm
25 x 25 cm

???
(vom Bieter einzutragen, wenn nicht vorgegeben)
Einheit: m2

**00002.0002 Injektionspacker setzen**
Remmers Injektionspacker gemäß
Verarbeitungsanleitung IG Acryl 3K
in die Bohrlöcher einschlagen bzw.
einsetzen und fest verspannen.

Verbrauch:
Remmers Setzwerkzeug <4515>
Länge: 130 mm
Innendurchmesser: 16 mm
Remmers Endstück <4519>
Anschlussgewinde mit Überwurfmutter
Remmers Verlängerungsrohr <4521>
Länge: 1000 mm, Durchmesser: 10 mm
Remmers Lamellenschlagpacker 18x115 mm <4520>
Remmers Spezialschneider <4518>
Zuschneiden von Verlängerungsrohren und
Injektionsschläuchen
Einheit: m2

**00002.0003 Injektion des Bauteils mit Acrylatgel**
Acrylatgel Remmers IG Acryl 3K gemäß
Herstellerangaben/Verarbeitungsanleitung anmischen und
mittels einer 2K-Injektionspumpe injizieren, bis eine
durchgehende Wirkebene erzielt ist und ein Gelaustritt
an den benachbarten Packern festzustellen ist.

Die Injektion beginnt am äußersten Packer der
untersten Ebene und erfolgt Ebene für Ebene.

Nach dem Aushärten des Injektionsgutes sind die Packer
zu entfernen, die Wandungen der Bohrlöcher bis ca. 10
cm Tiefe von Gel zu säubern und die Bohrlöcher mit
einem geeigneten Mörtel zu schließen.
Verunreinigungen sind zu entfernen.

Verbrauch, ca. ???. kg/m².
(abhängig von den Ergebnissen der Bauzustandsanalyse)

Mehrverbrauch ist auf Nachweis abzurechnen.

Verbrauch:
Schleierinjektion: ca. 20 - 60 kg/m² (entspricht ca.
10 - 30 kg Gelkonzentrat) Remmers IG Acryl 3K <6873>
Zur genauen Verbrauchsermittlung Probeinjektionen an
repräsentativ ausgewählten, ausreichend großen
Prüffeldern durchführen.
Remmers Mixcan Mischgefäß (20 Liter) <6875>
Remmers IG Acryl Comp S <6877>
Die höchstzulässige Dosierung von IG Acryl COMP S in
die fertig angerührte Mischung B beträgt 5 % (ca. 500
g).
Einheit: m2

**00002.0004 Acrylatgel-Mehrverbrauch**
Mehrverbrauch über den in vorgenannter Position
angegebenen Verbrauch hinaus.

Der Nachweis erfolgt über Lieferschein und
Leergebinde.

Verbrauch:
Schleierinjektion: ca. 20 - 60 kg/m² (entspricht ca.
10 - 30 kg Gelkonzentrat) Remmers IG Acryl 3K <6873>
Remmers IG Acryl Comp S <6877>
Die höchstzulässige Dosierung von IG Acryl COMP S in
die fertig angerührte Mischung B beträgt 5 % (ca. 500
g).
Einheit: m2

**00002.0005 Nachinjektion Acrylatgel**
Nachinjektion von Bereichen, bei denen sich durch
Feuchteumlagerungen nach der Vergelung neue Wasserwege
ausgebildet haben.
Einschließlich aller erforderlichen vorbereitenden und
abschließenden Arbeiten

Verbrauch, ca. ???kg/m².
(abhängig von den Ergebnissen der Bauzustandsanalyse)

Mehrverbrauch ist auf Nachweis abzurechnen.
Der Nachweis erfolgt über Lieferschein und
Leergebinde.

Verbrauch:
Schleierinjektion: ca. 20 - 60 kg/m² (entspricht ca.
10 - 30 kg Gelkonzentrat) Remmers IG Acryl 3K <6873>
Remmers IG Acryl Comp S <6877>
Die höchstzulässige Dosierung von IG Acryl COMP S in
die fertig angerührte Mischung B beträgt 5 % (ca. 500
g).
Einheit: m2
